# BK_RH II
Angebotsaufforderung (GAEB DA XML 3.3, DA83)
Projekt: 881
Beschreibung: Rathaus II - Innenausbau
Währung: EUR
Auftraggeber: Stadt Blieskastel
Erstellt mit: Build 5.7.2308.4, ARCHITEXT Pallas®, 08.10.2026

## Baubeschreibung
Baubeschreibung

Zur Schaffung neuer Büroräume soll im Rathaus II der Stadtverwaltung Blieskastel das Dachgeschoss ausgebaut werden. Das Dachgeschoss ist bereits in Teilen ausgebaut und verfügt über vier Büroräume, zwei WC-Räume, einen Serverraum, eine Küche, sowie einen unausgebauten Teil von etwa 60 m². Im Rahmen der Baumaßnahme soll dieser Bereich ebenfalls ausgebaut werden. Im bereits ausgebauten Teil soll die vorhandene Bausubstanz ertüchtigt werden, sowie durch die Verlegung der Küche ein weiterer Büroraum geschaffen werden.

Die Baumaßnahme betrifft insbesondere folgende Gewerke:

- Abbrucharbeiten
- Mauerarbeiten
- Betonarbeiten
- Fliesenarbeiten
- Trockenbauarbeiten
- Verputzarbeiten
- Malerarbeiten
- Bodenbelagsarbeiten
- Schreinerarbeiten

## Angaben zur Baustelle
Angaben zur Baustelle

Lage der Baustelle:

Rathaus II
Zweibrücker Straße 1
66440 Blieskastel

Verkehr

Der Baustellenbereich befindet sich im Innenstadt-Gebiet der Stadt Blieskastel. Die Erschließung erfolgt über eine bestehende befestigte Zuwegung, die Zweibrücker Straße.

Durch den öffentlichen Verkehr bzw. Parkverkehr können die Zufahrtsmöglichkeiten für größere Fahrzeuge temporär eingeschränkt sein.

Gebäudegeometrie

Bei dem Rathaus handelt es sich um ein vollunterkellertes, 3-geschossiges Gebäude in Massiv-Bauweise. Die Außenwände sind als Sandsteinmauerwerk ausgeführt. Bei den Geschossdecken handelt es sich um Holzbalkendecken. Die Dachkonstruktion ist als Mansard-Dach mit Schiefereindeckung ausgeführt.

Das Gebäude steht unter Denkmalschutz.

Gebäudezugänge

Die Andienung der Baustelle von außen erfolgt ausschließlich vom oberen Geländeniveau her über den Haupteingang im Erdgeschoss.

Interne Transportwege

Die Zugänglichkeit der Räume im OG, sowie im DG ist ausschließlich fußläufig über die Treppenanlage gegeben.
Es sind im Gebäude keine Transporteinrichtungen, im Sinne von Aufzügen oder anderen Hebeeinrichtungen im Gebäude vorhanden, die für Materialtransporte vom EG ins OG, bzw. DG genutzt werden können.
Der Materialtransport vom EG in die oberen Geschosse muss daher händisch über die Treppenanlage erfolgen.

## Baustelleneinrichtung
Baustelleneinrichtung

Baustellen Toilette

Über den gesamten Zeitraum der Baustelle wird eine Baustellentoilette durch den AG gestellt und regelmäßig ausgetauscht.

Lagerflächen / Flächen für Baustelleneinrichtung

Im Gebäudeumfeld stehen innerhalb des Baustellenbereiches in Abstimmung mit der Bauleitung Flächen für Baustelleneinrichtung und Materialcontainer zur Verfügung.
Innerhalb des Gebäudes werden keine Räume für die Mitbenutzung durch die Auftragnehmer zur Verfügung gestellt.
Eventuell erforderliche Material- und Unterkunftsräume werden bauseits nicht zur Verfügung gestellt, sondern sind vom AN im Zuge der Baustelleneinrichtung eigenverantwortlich zu stellen. Umfang und Lage der benötigten Fläche sind im Vorfeld mit der Bauleitung abzustimmen.

Baustromversorgung, Bauwasserversorgung

Entsprechend §4 Abs. 4 Nr. 3 VOB/B stellt der Auftraggeber vorhandene Anschlüsse für Energie und Wasser unentgeltlich zur Verfügung.

Allgemeine Baubeleuchtung

Bauseits wird lediglich eine Grundbeleuchtung der internen Haupt-Verkehrswege bereitgestellt. Der Auftragnehmer hat sich eigenverantwortlich um die erforderliche Beleuchtung der Arbeitsbereiche zu kümmern. Der dazu notwendige Aufwand ist mit in die Einheitspreise einzukalkulieren.

Vergütung der eigenen Baustelleneinrichtung

Die Kosten für Einrichtung, Vorhaltung und Räumung der Baustelleneinrichtung für das eigene Gewerk sind Nebenleistungen gemäß DIN 18299 oder gleichwertig und vom Auftragnehmer anteilig in die Einzelkosten der Teilleistungen (EKT) einzurechnen. Eine gesonderte Vergütung für die Baustelleneinrichtung des eigenen Gewerks erfolgt nicht.

## Angaben zur Ausführung
Angaben zur Ausführung

Die aus den nachfolgenden Angaben zur Ausführung resultierenden Anforderungen sind als nicht gesondert vergütete Nebenleistungen Bestandteil des Gesamtangebotes und beziehen sich auf alle angebotenen Leistungen, soweit sie nicht als separate, gesonderte Einzelposition in der Leistungsbeschreibung aufgeführt sind.

1. Besondere Vorgaben für die Entsorgung von Abfällen

1.1 Allgemeine Vorgaben

Für die Behandlung von Abfällen wird besonders auf die „Ergänzung der Einheitlichen Verdingungsmuster - EVM - für die Vermeidung, Wiederverwendung, Wiederverwertung und Beseitigung von Abfällen (EVM Erg Abf)“ hingewiesen.

Abfälle und Reststoffe müssen nach Möglichkeit vermieden werden.

Die Entsorgung von Stoffen aus dem Bereich des Auftragnehmers hat gemäß den geltenden entsorgungsrechtlichen Vorschriften zu erfolgen. Es wird auf das Kreislaufwirtschafts- und Abfallgesetz (KrW-/AbfG), sowie das saarländische Abfallwirtschaftsgesetz (SAWG) verwiesen.

Grundsätzlich hat der AN dafür Sorge zu tragen, dass sämtliches wiederverwendbares Wirtschaftsgut einer Wiederverwertung zuzuführen ist, z.B. sollten Stahl / Metall in einem Schrotthandel wiederverwertet werden.
Der lückenlose Nachweis über die fachgerechte Wiederverwertung und Entsorgung (Angabe des Entsorgungsbetriebes / der Deponie, Begleit- und Wiegescheine, Transportgenehmigungen) ist vom Auftragnehmer zu erbringen und dem Auftraggeber vorzulegen.

1.2 Nicht gefährliche Abfälle (nicht schadstoffbelastet)

Abfälle, die nicht gefährlich sind, gehen in das Eigentum des AN über.

Sie sind vom AN sortenrein zu trennen, zu befördern, zu behandeln, in entsprechend gekennzeichneten, zugelassenen Containern zwischenzulagern und eigenverantwortlich der Wiederverwertung zuzuführen, damit die vorhandenen Möglichkeiten der Abfallverwertung sachgerecht genutzt werden können, bzw. auf öffentlich-rechtlich zugelassene Beseitigungsanlagen / Deponie zu transportieren und zu entsorgen.

Soweit für die beschriebenen Arbeiten die Stellung von Abfall- und Entsorgungscontainern notwendig ist, ist die Stellung der Container in die Einheitspreise mit einzukalkulieren.

Sofern in den nachfolgenden Leistungsbeschreibungen nicht anders aufgeführt, gilt für die Entsorgung:
Die Entsorgung von Verpackungsmaterialien, aller anfallenden Schuttmassen und dergleichen ist Sache des Auftragnehmers, d.h. sie sind auf seine Kosten zu entsorgen. Die Deponiegebühren sind vom Auftragnehmer zu übernehmen und in die entsprechenden Einheitspreise mit einzukalkulieren.

2. Sicherheits- und Gesundheitsschutz

2.1 Gefährdungsbeurteilung des AN

Gewerkbezogene Gefährdungsanalysen (gem. Arbeitsschutzgesetz §5 und §6) sind vom AN, vor Beginn der Arbeiten, zu erstellen, dem SiGe-Koordinator vorzulegen und auf der Baustelle vorzuhalten.

Schutzeinrichtungen, Geräte und Maschinen etc. müssen den Arbeits- und Unfallverhütungsvorschriften der BG und der Betriebssicherheitsverordnung entsprechen. Die Einhaltung der Vorschriften, insbesondere die Erfüllung der Vorgaben des

- Arbeitsschutzes
- Der Arbeitsstättenverordnung
- Der Arbeitsstättenrichtlinie

Ist vertragliche Pflicht des AN.

2.2 Absichern der Lager- und Arbeitsplätze

Die absichernden Maßnahmen für die Arbeitsplätze und Lagerplätze sind entsprechend den neuesten gültigen Unfallverhütungsvorschriften vorzusehen. Die ausführende Firma hat ständig dafür Sorge zu tragen, dass die Unfallverhütungsvorschriften in allen Bereichen eingehalten sind und berücksichtigt werden. Die ausführende Firma übernimmt die Verantwortung, für die Sicherheit der Baustelle, gemäß den Bestimmungen der geltenden Landesbauordnung neuester Fassung.

2.3 Sicherheitsmaßnahmen bei Bodenbelags- und Schreinerarbeiten

Für die Ausführung von Bodenbelags- und Schreinrarbeiten gelten die anerkannten Regeln der Technik, die Unfallverhütungsvorschriften, die einschlägigen DIN-Normen oder gleichwertige Landesnormen und die Zulassungsbescheide und Herstellerrichtlinien.

Arbeits- und Verkehrsbereiche der verantwortlichen Auftragnehmer, sind vom Auftragnehmer bei Gefährdung durch herabfallende Teile, gegenüber Dritten, vorschriftsgemäß zu sichern und abzusperren.

2.4 Sauberkeit auf der Baustelle

Der AN hat die von ihm genutzten Baustellenflächen, Zufahrtstraßen, Arbeitsbereiche und deren Zuwegungen ständig sauber zu halten und regelmäßig, wenn erforderlich arbeitstäglich, von anfallenden Schuttmassen bzw. Schuttresten, Abfällen, Verunreinigungen und Verpackungsmaterialien usw. zu räumen bzw. zu säubern. Die Kosten hierfür sind anteilig in die Einzelkosten der Teilleistungen (EKT) mit einzukalkulieren.

Wird diesen Verpflichtungen nicht nachgekommen, so ist der AG berechtigt, nach entsprechender Fristsetzung und fruchtlosen Ablauf der gesetzten Frist den Schutt bzw. die Verunreinigungen beseitigen zu lassen. Die hierdurch entstehenden Kosten werden von der Schlussrechnung des AN in Abzug gebracht. Sind mehrere Verursacher betroffen und besteht hinsichtlich der Kostenübernahme untereinander keine Einigung, so erfolgt eine Verteilung der Kosten entsprechend der Höhe der Auftragssumme.

Bei Arbeiten in oberflächenfertigen Räumen haben die Monteure einen Staubsauger mitzuführen, mit dem anfallende Verschmutzungen sofort zu entfernen sind. Zuvor sind alle gefährdeten Flächen vor Verschmutzung zu schützen und im Verkehrsbereich ausreichend mit geeignetem Material abzudecken.

2.5 Vorbeugender Brandschutz

Bei Arbeiten mit funkensprühenden Arbeitsgeräten, ist für den vorbeugenden Brandschutz besondere Aufmerksamkeit gefordert. Im Arbeitsbereich ist pro eingesetztem Arbeitsmittel ein Feuerlöscher mit mindestens 6 LE vorzuhalten. Falls möglich sind diese Arbeiten im Freien auszuführen.

2.6 Beeinträchtigung der Umgebung

Die Beeinträchtigung der Umwelt durch Lärm sowie durch Staub, Rauch und sonstige Verschmutzungen ist während des gesamten Bauablaufes auf das unvermeidliche Ausmaß zu beschränken.

Alle eingesetzten Baugeräte und Baumaschinen müssen entsprechend dem neuesten Stand der Technik schallgedämmt gebaut sein und lärmdämpfend betrieben werden.

Die Bestimmungen des Bundes- Immissionsschutzgesetzes, der allgemeinen Verwaltungsvorschrift zum Schutz gegen Baulärm, sowie die Empfehlungen für die Errichtung einer lärmarmen Baustelle sind zu berücksichtigen.

Das Verbrennen von Abfällen auf der Baustelle ist nicht zulässig.

2.7 Umweltschutz

Bauleistungen müssen unter Berücksichtigung der Umweltverträglichkeit, Ökologie und Gesundheit durchgeführt werden. Die Verwendung von bedenklich eingestuften Materialien ist unzulässig. Dies bezieht sich sowohl auf die Materialbeschaffenheit der Einbaumaterialien sowie auch auf die Entsorgung derselben (z.B. Sicherheitsdatenblätter, Produktanalysen, Entsorgungsnachweise etc.).

## Technische Vorbemerkungen
Technische Vorbemerkungen

Der Auftragnehmer hat den Untergrund und die baulichen Voraussetzungen eigenverantwortlich zu prüfen. Bestehen Bedenken gegen die im Leistungsverzeichnis aufgeführten Arbeitsschritte und Vorgaben, so sind diese durch den AN unverzüglich - möglichst schon vor Beginn der Arbeiten - schriftlich mitzuteilen. (siehe § 4 Abs. 3 VOB/B)

Bauschutt, Abfälle u.ä. sind in, vom AN gestellte Container zu entsorgen (Baustellentransport ist in den Einheitspreisen enthalten). Die Entsorgung zur Deponie erfolgt ebenfalls durch den Auftragnehmer.

Vom AN sind Schutzmaßnahmen gegen Beschädigungen an bereits vorhandenen Bauteilen, Geräten, Gebäude sowie angrenzenden Boden- und Bauteilbereiche eigenverantwortlich gegen Beschädigung oder Verschmutzung zu treffen. Die Kosten sind in die Einheitspreise einzurechnen.

Unterbrechungen der Arbeiten durch den AG sind möglich. Die Unfallverhütungsvorschriften sind vom AN einzuhalten und werden überprüft. Zuwiderhandlungen werden nach erstmaliger Rüge, mit Verweis
geahndet. Die Vorarbeiten sind vom AN zu überprüfen und bei Mängel vor Ausführung der Bauleitung zu melden.
Vertraglich nicht vorgesehene Zusatzleistungen sind dem AG vor Beginn der Arbeiten durch den AN anzuzeigen und nur nach Freigabe des AG auszuführen. Für nicht angemeldete und genehmigte Zusatzleistungen besteht kein Anspruch auf Vergütung. (siehe § 2 Abs. 5, 6, § 2 Abs. 8 VOB/B)

Restmaterialien und Abfälle sind unverzüglich zu beseitigen und vorschriftsmäßig zu entsorgen. Container sind möglich und bezüglich ihrer Aufstellfläche mit der Bauleitung abzusprechen.

Die Massen und aktuellen Pläne sind vor Ort vom AN zu prüfen. Bei Abweichungen sind unverzüglich die Bauleitung bzw. der AG zu informieren.

Arbeiten durch Sub- oder andere Unternehmer sind dem AG zu melden und sind genehmigungspflichtig. Subunternehmer können nur nach ausdrücklicher Zustimmung durch den AG beschäftigt werden. Für die durch Subunternehmer ausgeführte Leistungen haftet der AN, die Mindestlöhne, soziale und gesetzliche Leistungsabgaben, Gesundheitszeugnisse, sowie Unfall- und Gefahrenunterweisungen sind vom AN vorzunehmen und werden überprüft.

Beschädigungen, Verschmutzungen an angrenzenden Bauteilen und Gebäuden sind vom AN auf eigene Kosten zu beseitigen, bzw. in Stand zu setzen.

## Normen und Verordnungen
Normen und Verordnungen

Ergänzend zu den Allgemeinen Vertragsbedingungen für die Ausführung von Bauleistungen (AVB) -VOB/B- und den Allgemeinen Technischen Vertragsbedingungen (ATV) -VOB/C- gelten alle einschlägigen Normen, Gesetze, Vorschriften, Richtlinien, Bestimmungen und Verordnungen, sowie die anerkannten Regeln der Technik, in ihrer jeweils neusten Fassung, die mit den folgend ausgeschriebenen Gewerken im Zusammenhang stehen.

Soweit in der Leistungsbeschreibung auf technische Spezifikationen z. B. nationale Normen, mit denen europäische Normen umgesetzt werden, europäische technische Bewertungen oder gemeinsame technische Spezifikationen Bezug genommen wird, wird auch ohne den ausdrücklichen Zusatz „oder gleichwertig“ stets auch auf gleichwertige technische Spezifikationen Bezug genommen.

## 1007 Bodenbelags- und Schreinerarbeiten
Datum: 27.08.2026

### Los 1 Bodenbelagsarbeiten

#### Abschnitt 1.1 Baustelleneinrichtung

**1.1.10 Baustelle einrichten**
*** Pauschalposition
Geräte, Werkzeuge und sonstige Betriebsmittel, die zur
Durchführung der Arbeiten erforderlich sind, auf die
Baustelle bringen und aufbauen. Vorhaltekosten der
Baustelleneinrichtung sowie der benötigten Maschinen
sind in dieser Position einzurechnen. Nach Abschluss
der Arbeiten sind alle Geräte, Werkzeuge und sonstige
Betriebsmittel und Werkstoffreste wieder abzubauen bzw.
abzufahren/zu entsorgen. Die in Anspruch genommenen
Flächen sind sauber zu hinterlassen.
Menge: 1 psch

#### Abschnitt 1.2 Bodenbeläge

**1.2.10 Untergrund reinigen**
Vorhandene Bodenbeläge von groben Verschmutzungen und losen Teilen reinigen, anfallenden Schmutz und Schutt sammeln und entsorgen, inkl. Entsorgungskosten.

Bodenbeläge:
- Trockenestrich
- OSB-Platten
- Parkett
Menge: 192 m²

**1.2.20 Untergrund vorstreichen/grundieren, Trockenestrich**
Gereinigten Untergrund mit einer emissionsarmen Acrylharz-Dispersion grundieren.

Untergründe: Trockenestrich GF
Menge: 92 m²

**1.2.30 Untergrund vorstreichen/grundieren, OSB**
Gereinigten Untergrund mit einer emissionsarmen Acrylharz-Dispersion grundieren.

Untergründe: OSB-Platten
Menge: 15 m²

**1.2.40 Untergrund vorstreichen/grundieren, Parkett**
Gereinigten Untergrund mit einer emissionsarmen Acrylharz-Dispersion grundieren.

Untergründe: Massivholz-Parkett
Menge: 85 m²

**1.2.50 Untergrund ausgleichen**
Staubarme, emissionsarme Ausgleichsmasse in einer Schichtdicke bis 60 mm auf grundierte und getrocknete Bodenfläche aufbringen.

Faserarmierte Ausgleichsmasse geeignet zum Einsatz auf Holzuntergründen nach DIN EN 13813

Brandverhalten Klasse A2fls1 nach DIN EN 13501-1

Untergründe: wie vor
Spachteldicke: bis 60 mm
Menge: 192 m²

**1.2.60 Linoleum-Bodenbelag, bis 2,5 mm**
Bodenbelag aus Linoleum-Bahnen, stuhlrollengeeignet, permanent antistatisch, zigarettenglutbeständig, für öffentlichen/gewerblichen Anwendungsbereich.

Belagdicke: 2,5 mm
Bahnenbreite: 200 cm
Untergrund: fertig gespachtelt
Beanspruchungsklasse: 34
Komfortklasse: LC2
Trittschallverbesserung: mind. 5 dB
Aufladungsspannung: max. 2 kV
Brandverhalten: Cfl-s1
Eignung Stuhlrollen: Typ W
Rutschhemmung: mind. R9
Oberfläche: marmoriert
Farbe: NCS-Code: S 6500-N
Lichtreflexionswert: 17 %

klimapositive Herstellung ≤ -0,663 kg CO2/m²
klimapositiver Lebenszyklus 1Y ≤ -0,22 kg CO2/m²
Menge: 192 m²

**1.2.70 Linoleumbelag verschweißen**
Belagsnähte des Linoleumsbelags fräsen und thermisch verschweißen, mittels Schweißschnur.

Belagdicke: 2,5 mm
Nahtbreite: 4 mm
Farbe: NCS-Code: S 6500-N
Menge: 192 m²

**1.2.80 Sockelleiste, Linoleum**
Sockelleisten, vorgefformt, Anschluss an aufgehende Wandflächen, inkl. Verschweißen der Übergänge und Stöße, Ecken mit Gehrungsschnitten.

Material: Linoleum
Leistenhöhe: ca. 60 mm
Belag: wie vor
Farbe: wie vor
Menge: 225 m

#### Abschnitt 1.3 Stundenlohnarbeiten

**1.3.10 Stundensatz, Facharbeiter/-in**
Stundenlohnarbeiten für Vorarbeiter/-in, Facharbeiter/-in und Gleichgestellte. Der Verrechnungssatz für die jeweilige Arbeitskraft umfasst sämtliche Aufwendungen wie Lohn- und Gehaltskosten, Lohn- und Gehaltsnebenkosten, Zuschläge, lohngebundene und lohnabhängige Kosten, sonstige Sozialkosten, Gemeinkosten, Wagnis und Gewinn. Leistung nach besonderer Anordnung der Bauüberwachung. Anmeldung und Nachweis gem. VOB/B.
Menge: 10 Std

**1.3.20 Stundensatz, Helfer/-in**
Stundenlohnarbeiten für Werker/-in, Helfer/-in und Gleichgestellte. Der Verrechnungssatz für die jeweilige Arbeitskraft umfasst sämtliche Aufwendungen wie Lohn- und Gehaltskosten, Lohn- und Gehaltsnebenkosten, Zuschläge, lohngebundene und lohnabhängige Kosten, sonstige Sozialkosten, Gemeinkosten, Wagnis und Gewinn. Leistung nach besonderer Anordnung der Bauüberwachung. Anmeldung und Nachweis gem. VOB/B.
Menge: 10 Std

### Los 2 Schreinerarbeiten

#### Abschnitt 2.1 Baustelleneinrichtung

**2.1.10 Baustelle einrichten**
*** Pauschalposition
Geräte, Werkzeuge und sonstige Betriebsmittel, die zur
Durchführung der Arbeiten erforderlich sind, auf die
Baustelle bringen und aufbauen. Vorhaltekosten der
Baustelleneinrichtung sowie der benötigten Maschinen
sind in dieser Position einzurechnen. Nach Abschluss
der Arbeiten sind alle Geräte, Werkzeuge und sonstige
Betriebsmittel und Werkstoffreste wieder abzubauen bzw.
abzufahren/zu entsorgen. Die in Anspruch genommenen
Flächen sind sauber zu hinterlassen.
Menge: 1 psch

#### Abschnitt 2.2 Brandschutztüren (denkmalgerecht)

*Hinweis: Besondere Anforderungen an denkmalgerechte Brandschutztüranlagen*
Die nachfolgend ausgeschriebenen Türanlagen befinden sich in einem historisch wertvollen bzw. denkmalgeschützten Gebäudebestand. Das vorhandene historische Erscheinungsbild der Türanlagen ist zu erhalten.

Die bestehenden historischen Türblätter können aufgrund ihrer Konstruktion nicht zu Brandschutztüren der geforderten Feuerwiderstandsklasse T60-RS ertüchtigt werden. Daher sind die Türblätter als originalgetreue Repliken unter Verwendung eines zugelassenen und zertifizierten Brandschutzaufbaus herzustellen. Die Nachbildungen haben hinsichtlich Gestaltung, Profilierung, Kassettenaufteilung, Ornamentik, Materialwirkung und Oberflächenqualität dem vorhandenen Bestand zu entsprechen.

Die vorhandenen historischen Zierbekleidungen, Bekrönungen, Blendrahmenverkleidungen und sonstigen dekorativen Bauteile der Türrahmen sind sorgfältig zu demontieren, gegen Beschädigung zu sichern und nach Einbau der neuen Brandschutztüranlage fachgerecht auf der neuen Brandschutzzarge wieder anzubringen. Beschädigte oder fehlende Bestandteile sind nach Abstimmung mit dem Auftraggeber denkmalgerecht zu ergänzen.

Für sämtliche nachfolgend ausgeschriebenen Türanlagen sind ausschließlich zugelassene und zertifizierte Brandschutzsysteme zu verwenden. Der Bieter hat mit Angebotsabgabe seine Berechtigung zur Herstellung und Lieferung der angebotenen Brandschutztüranlagen sowie die hierfür erforderlichen Zertifizierungen, Lizenzen und Qualifikationen nachzuweisen.

Für die angebotene Konstruktion ist eine gültige Allgemeine bauaufsichtliche Zulassung (abZ) oder ein entsprechender Verwendbarkeitsnachweis vorzulegen. Soweit eine Ausführung nur über eine Zustimmung im Einzelfall (ZiE) möglich ist, sind sämtliche hierfür erforderlichen Planungs-, Nachweis-, Prüf- und Genehmigungsleistungen einschließlich aller anfallenden Kosten Bestandteil des Angebotes und in die Einheitspreise einzukalkulieren.

Die Türanlagen sind mit verdeckt liegenden Obentürschließern sowie verdeckt liegenden, automatisch absenkbaren Bodendichtungen auszuführen. Sichtbare Bauteile und Beschläge sind gestalterisch auf den historischen Bestand abzustimmen.

Vor Fertigungsbeginn sind ein detailliertes Aufmaß, Werk- und Detailzeichnungen sowie Material- und Oberflächenmuster dem Auftraggeber zur Freigabe vorzulegen. Die Fertigung darf erst nach erfolgter Freigabe beginnen.

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
**2.2.10 Türelement, T60 RS, denkmalgerecht, DIN L**
Liefern und montieren einer denkmalgerechten Brandschutztüranlage T60-RS gemäß den vorgenannten „Besonderen Anforderungen an denkmalgerechte Brandschutztüranlagen“. Die Leistung umfasst das vollständige Aufmaß vor Fertigungsbeginn, den Ausbau und die Entsorgung der vorhandenen Türanlage, soweit diese nicht aus zu erhaltenden historischen Zierbekleidungen besteht, die Herstellung und Lieferung eines brandschutztechnisch zugelassenen Türblattes als originalgetreue Replik des Bestandes, die Lieferung und Montage der erforderlichen Brandschutzzarge sowie die fachgerechte Demontage, Sicherung und Wiederanbringung der historischen Zierbekleidungen. Weiterhin umfasst die Leistung die Lieferung und Montage sämtlicher erforderlicher Beschläge, Dichtungen, Schließmittel und Befestigungselemente einschließlich aller für die Zulassung erforderlichen Bauteile, die funktionsfertige Montage, das Einregulieren der Türanlage sowie die Übergabe sämtlicher Zulassungs-, Prüf- und Wartungsunterlagen.

Einbauort: Tür zum Sekretäriat im 1. OG, Tür zum Treppenhaus im EG

Ausführung: einflügelig

Feuerwiderstandsklasse: T60-RS

Baurichtmaß (B × H): ca. 1.000 × 2.125 mm

Anschlag: DIN links

Oberfläche: gemäß Bestand
Menge: 2 Stck

#### Abschnitt 2.3 Brandschutztüren

**2.3.10 Türelement, T60 RS, Stahlblech, DIN L**
Liefern und montieren einer einflügeligen Stahlblech-Brandschutztüranlage in der Feuerwiderstandsklasse T60-RS mit Rauchschutzfunktion (RS) als zugelassene Komplettanlage. Die Leistung umfasst das Aufmaß vor Fertigungsbeginn, die Lieferung und Montage der Türanlage einschließlich Türblatt, Stahlzarge, Beschlägen, Dichtungen, Befestigungsmitteln und sämtlichen für die Zulassung und Funktion erforderlichen Bauteilen. Die Zarge ist entsprechend den Herstellervorgaben und den Anforderungen der bauaufsichtlichen Zulassung fachgerecht im vorhandenen Wandaufbau zu befestigen und auszufüllen. Weiterhin umfasst die Leistung die Lieferung und Montage eines Obentürschließers, eines Einsteckschlosses, einer Drückergarnitur aus Edelstahl sowie aller erforderlichen Rauchschutzdichtungen und Bodendichtungen. Die Türanlage ist funktionsfertig einzubauen, einzuregulieren und einschließlich sämtlicher Zulassungs-, Prüf- und Wartungsunterlagen an den Auftraggeber zu übergeben.

Einbauort: KG Flur zu Vorraum

Ausführung: einflügelig

Feuerwiderstandsklasse: T60-RS

Baurichtmaß (B × H): ca. 1.000 × 2.000 mm

Anschlag: DIN links

Zarge: Stahleckzarge passend zum Wandaufbau

Oberfläche: verzinkt und grundiert

Beschläge: Drückergarnitur Edelstahl, Obentürschließer, Profilzylinder-Vorbereitung
Menge: 1 Stck

**2.3.20 Türelement, T60 RS, Stahlblech, DIN R**
Liefern und montieren einer einflügeligen Stahlblech-Brandschutztüranlage in der Feuerwiderstandsklasse T60-RS mit Rauchschutzfunktion (RS) als zugelassene Komplettanlage. Die Leistung umfasst das Aufmaß vor Fertigungsbeginn, die Lieferung und Montage der Türanlage einschließlich Türblatt, Stahlzarge, Beschlägen, Dichtungen, Befestigungsmitteln und sämtlichen für die Zulassung und Funktion erforderlichen Bauteilen. Die Zarge ist entsprechend den Herstellervorgaben und den Anforderungen der bauaufsichtlichen Zulassung fachgerecht im vorhandenen Wandaufbau zu befestigen und auszufüllen. Weiterhin umfasst die Leistung die Lieferung und Montage eines Obentürschließers, eines Einsteckschlosses, einer Drückergarnitur aus Edelstahl sowie aller erforderlichen Rauchschutzdichtungen und Bodendichtungen. Die Türanlage ist funktionsfertig einzubauen, einzuregulieren und einschließlich sämtlicher Zulassungs-, Prüf- und Wartungsunterlagen an den Auftraggeber zu übergeben.

Einbauort: KG Flur zu Putzfrau und Flur zu HAR

Ausführung: einflügelig

Feuerwiderstandsklasse: T60-RS

Baurichtmaß (B × H): ca. 875 × 2.000 mm

Anschlag: DIN rechts

Zarge: Stahleckzarge passend zum Wandaufbau

Oberfläche: verzinkt und grundiert

Beschläge: Drückergarnitur Edelstahl, Obentürschließer, Profilzylinder-Vorbereitung
Menge: 2 Stck

**2.3.30 Türelement, T60 RS, Alu, Offenhaltung, DIN R**
Liefern und montieren einer einflügeligen Aluminium-Rohrrahmen-Brandschutztüranlage in der Feuerwiderstandsklasse T60-RS mit Rauchschutzfunktion (RS) als zugelassene Komplettanlage. Die Leistung umfasst das Aufmaß vor Fertigungsbeginn, die Lieferung und Montage der Türanlage einschließlich Türflügel, Aluminium-Rohrrahmenzarge, Brandschutzverglasung, festverglastem Oberlichtelement, Beschlägen, Dichtungen, Befestigungsmitteln sowie sämtlichen für die Zulassung und Funktion erforderlichen Bauteilen. Die Türanlage ist den örtlichen Gegebenheiten anzupassen; insbesondere ist das Oberlichtelement entsprechend dem vorhandenen, abgerundeten Türsturz auszuführen und an dessen Geometrie anzupassen. Sämtliche Konstruktionen sind entsprechend den Herstellervorgaben und den Anforderungen der bauaufsichtlichen Zulassung fachgerecht zu befestigen und einzubauen.

Weiterhin umfasst die Leistung die Lieferung und Montage eines Obentürschließers mit Feststellvorrichtung (Offenhaltung), einer zugelassenen Feststellanlage mit Rauchmelder, Handauslösetaster und erforderlicher Steuerung einschließlich aller Anschluss- und Verbindungskomponenten. Ferner sind ein zugelassenes Einsteckschloss, eine Drückergarnitur aus Edelstahl, sämtliche erforderlichen Rauchschutzdichtungen, Bodendichtungen sowie die für den bestimmungsgemäßen Betrieb notwendigen Beschläge und Zubehörteile zu liefern und zu montieren. Die Türanlage ist funktionsfertig einzubauen, einzuregulieren, die Feststellanlage auf ordnungsgemäße Funktion zu prüfen und einschließlich sämtlicher Zulassungs-, Prüf-, Wartungs- und Revisionsunterlagen an den Auftraggeber zu übergeben.

Einbauort: 1. OG Treppenhaus zu Foyer

Ausführung: einflügelig mit festverglastem Oberlichtelement

Feuerwiderstandsklasse: T60-RS

Baurichtmaß (B × H): ca. 1.125 × 2.750 mm

Anschlag: DIN rechts

Zarge: Aluminium-Rohrrahmenzarge passend zum Wandaufbau

Profilsystem: zugelassenes Brandschutz-Rohrrahmensystem

Verglasung: Brandschutzverglasung gemäß Zulassung

Oberlichtelement: festverglast, brandschutztechnisch zugelassen, Oberkante entsprechend dem vorhandenen abgerundeten Türsturz ausgebildet

Oberfläche / Farbgebung: pulverbeschichtet, Farbton Weiß aus Standard Farb-Palette

Beschläge: Drückergarnitur Edelstahl, Obentürschließer mit Feststellvorrichtung

Feststellanlage: zugelassenes Offenhaltesystem mit Rauchmelder, Handauslösetaster und Steuerung

Schloss: Einsteckschloss mit Profilzylinder-Vorbereitung
Menge: 1 Stck

**2.3.40 Türelement, T60 RS, Alu, DIN R**
Liefern und montieren einer einflügeligen Aluminium-Rohrrahmen-Brandschutztüranlage in der Feuerwiderstandsklasse T60-RS mit Rauchschutzfunktion (RS) als zugelassene Komplettanlage. Die Leistung umfasst das Aufmaß vor Fertigungsbeginn, die Lieferung und Montage der Türanlage einschließlich Türflügel, Aluminium-Rohrrahmenzarge, Brandschutzverglasung, Beschlägen, Dichtungen, Befestigungsmitteln sowie sämtlichen für die Zulassung und Funktion erforderlichen Bauteilen. Die Zarge ist entsprechend den Herstellervorgaben und den Anforderungen der bauaufsichtlichen Zulassung fachgerecht im vorhandenen Wandaufbau zu befestigen.

Weiterhin umfasst die Leistung die Lieferung und Montage eines Obentürschließers, eines zugelassenen Einsteckschlosses, einer Drückergarnitur aus Edelstahl sowie sämtlicher erforderlicher Rauchschutzdichtungen, Bodendichtungen und weiterer für den bestimmungsgemäßen Betrieb notwendiger Beschläge und Zubehörteile. Die Türanlage ist funktionsfertig einzubauen, einzuregulieren und einschließlich sämtlicher Zulassungs-, Prüf-, Wartungs- und Revisionsunterlagen an den Auftraggeber zu übergeben.

Einbauort: DG Treppenhaus zu Flur

Ausführung: einflügelig

Feuerwiderstandsklasse: T60-RS

Baurichtmaß (B × H): ca. 1.125 × 2.125 mm

Anschlag: DIN rechts

Zarge: Aluminium-Rohrrahmenzarge passend zum Wandaufbau

Profilsystem: zugelassenes Brandschutz-Rohrrahmensystem

Verglasung: Brandschutzverglasung gemäß Zulassung, sofern dargestellt

Oberfläche / Farbgebung: pulverbeschichtet, Farbton Weiß aus Standard Farb-Palette

Beschläge: Drückergarnitur Edelstahl, Obentürschließer

Schloss: Einsteckschloss mit Profilzylinder-Vorbereitung
Menge: 1 Stck

**2.3.50 Türelement, T30 RS, Alu, DIN R**
Liefern und montieren einer einflügeligen Aluminium-Rohrrahmen-Brandschutztüranlage in der Feuerwiderstandsklasse T30-RS mit Rauchschutzfunktion (RS) als zugelassene Komplettanlage. Die Leistung umfasst das Aufmaß vor Fertigungsbeginn, die Lieferung und Montage der Türanlage einschließlich Türflügel, Aluminium-Rohrrahmenzarge, festverglaster Seitenelemente links und rechts, Brandschutzverglasung, Beschlägen, Dichtungen, Befestigungsmitteln sowie sämtlichen für die Zulassung und Funktion erforderlichen Bauteilen. Die Türanlage einschließlich Seitenelementen ist entsprechend den Herstellervorgaben und den Anforderungen der bauaufsichtlichen Zulassung fachgerecht im vorhandenen Wandaufbau zu befestigen und einzubauen.

Weiterhin umfasst die Leistung die Lieferung und Montage eines Obentürschließers, eines zugelassenen Einsteckschlosses, einer Drückergarnitur aus Edelstahl sowie sämtlicher erforderlicher Rauchschutzdichtungen, Bodendichtungen und weiterer für den bestimmungsgemäßen Betrieb notwendiger Beschläge und Zubehörteile. Die Brandschutzverglasung der Seitenelemente ist entsprechend den Anforderungen der Zulassung auszuführen. Die gesamte Türanlage ist funktionsfertig einzubauen, einzuregulieren und einschließlich sämtlicher Zulassungs-, Prüf-, Wartungs- und Revisionsunterlagen an den Auftraggeber zu übergeben.

Einbauort: Durchgang zum Anbau

Ausführung: einflügelig mit festverglasten Seitenelementen links und rechts

Feuerwiderstandsklasse: T30-RS

Baurichtmaß (B × H): ca. 1.750 × 3.000 mm

Anschlag: DIN rechts

Zarge: Aluminium-Rohrrahmenzarge passend zum Wandaufbau

Profilsystem: zugelassenes Brandschutz-Rohrrahmensystem

Verglasung: Brandschutzverglasung gemäß Zulassung in Türflügel und Seitenelementen, sofern dargestellt

Seitenelemente: festverglast links und rechts, Ausführung gemäß Zulassung des Brandschutzsystems

Oberfläche / Farbgebung: pulverbeschichtet, Farbton Weiß aus Standard Farb-Palette

Beschläge: Drückergarnitur Edelstahl, Obentürschließer

Schloss: Einsteckschloss mit Profilzylinder-Vorbereitung
Menge: 1 Stck

**2.3.60 Türelement, T30 RS, Holz, DIN R**
Liefern und montieren einer einflügeligen Holz-Brandschutztüranlage in der Feuerwiderstandsklasse T30-RS mit Rauchschutzfunktion (RS) als zugelassene Komplettanlage. Die Leistung umfasst das Aufmaß vor Fertigungsbeginn, die Lieferung und Montage der Türanlage einschließlich Türblatt, Zarge, Beschlägen, Dichtungen, Befestigungsmitteln sowie sämtlichen für die Zulassung und Funktion erforderlichen Bauteilen. Die Zarge ist entsprechend den Herstellervorgaben und den Anforderungen der bauaufsichtlichen Zulassung fachgerecht im vorhandenen Wandaufbau zu befestigen und auszuschäumen bzw. auszumörteln.

Weiterhin umfasst die Leistung die Lieferung und Montage eines Obentürschließers, eines zugelassenen Einsteckschlosses, einer Drückergarnitur aus Edelstahl sowie sämtlicher erforderlicher Rauchschutzdichtungen, Bodendichtungen und weiterer für den bestimmungsgemäßen Betrieb notwendiger Beschläge und Zubehörteile. Die Türanlage ist funktionsfertig einzubauen, einzuregulieren und einschließlich sämtlicher Zulassungs-, Prüf-, Wartungs- und Revisionsunterlagen an den Auftraggeber zu übergeben.

Einbauort: Technik-/Serverraum DG

Ausführung: einflügelig

Feuerwiderstandsklasse: T30-RS

Baurichtmaß (B × H): ca. 1.000 × 2.000 mm

Anschlag: DIN rechts

Türblatt: Vollspan-Brandschutztürblatt, dichtschließend, ohne Verglasung

Zarge: Holzumfassungszarge passend zum Wandaufbau

Oberfläche Türblatt und Zarge: HPL-beschichtet, Farbton Weiß aus Standard Farb-Palette

Beschläge: Drückergarnitur Edelstahl, Obentürschließer

Schloss: Einsteckschloss mit Profilzylinder-Vorbereitung
Menge: 1 Stck

#### Abschnitt 2.4 Zimmertüren

**2.4.10 Türelement, Büro, DIN L**
Liefern und montieren einer einflügeligen Holz-Zimmertüranlage für Büro- und Aufenthaltsräume als funktionsfertige Komplettanlage. Die Leistung umfasst das Aufmaß vor Fertigungsbeginn, die Lieferung und Montage der Türanlage einschließlich Türblatt, Holzumfassungszarge, Beschlägen, Dichtungen, Befestigungsmitteln sowie sämtlichen für die Funktion erforderlichen Bauteilen. Die Zarge ist entsprechend den Herstellervorgaben fachgerecht im vorhandenen Wandaufbau zu befestigen und auszuschäumen bzw. auszumörteln.

Weiterhin umfasst die Leistung die Lieferung und Montage eines Einsteckschlosses, einer Drückergarnitur aus Edelstahl sowie aller erforderlichen Dichtungen und Zubehörteile für einen dauerhaft funktionalen und schalldichten Betrieb. Die Türanlage ist funktionsfertig einzubauen, einzuregulieren und einschließlich aller erforderlichen Montage- und Revisionsunterlagen an den Auftraggeber zu übergeben.

Einbauort: Büroräume im DG

Ausführung: einflügelig

Baurichtmaß (B × H): 1.000 × 2.000 mm

Anschlag: DIN links

Türblatt: Holz-Türblatt, Vollspan

Zarge: Holzumfassungszarge passend zum Wandaufbau

Oberfläche Türblatt und Zarge: weiß lackiert bzw. weiß beschichtet Standard Farb-Palette

Beschläge: Drückergarnitur Edelstahl, Einsteckschloss,  Profilzylinder-Vorbereitung

Dichtung:
umlaufende Anschlagdichtung
Menge: 6 Stck

**2.4.20 Türelement, Büro, DIN R**
Liefern und montieren einer einflügeligen Holz-Zimmertüranlage für Büro- und Aufenthaltsräume als funktionsfertige Komplettanlage. Die Leistung umfasst das Aufmaß vor Fertigungsbeginn, die Lieferung und Montage der Türanlage einschließlich Türblatt, Holzumfassungszarge, Beschlägen, Dichtungen, Befestigungsmitteln sowie sämtlichen für die Funktion erforderlichen Bauteilen. Die Zarge ist entsprechend den Herstellervorgaben fachgerecht im vorhandenen Wandaufbau zu befestigen und auszuschäumen bzw. auszumörteln.

Weiterhin umfasst die Leistung die Lieferung und Montage eines Einsteckschlosses, einer Drückergarnitur aus Edelstahl sowie aller erforderlichen Dichtungen und Zubehörteile für einen dauerhaft funktionalen und schalldichten Betrieb. Die Türanlage ist funktionsfertig einzubauen, einzuregulieren und einschließlich aller erforderlichen Montage- und Revisionsunterlagen an den Auftraggeber zu übergeben.

Einbauort: Büroräume im DG

Ausführung: einflügelig

Baurichtmaß (B × H): 1.000 × 2.000 mm

Anschlag: DIN rechts

Türblatt: Holz-Türblatt, Vollspan

Zarge: Holzumfassungszarge passend zum Wandaufbau

Oberfläche Türblatt und Zarge: weiß lackiert bzw. weiß beschichtet aus Standard Farb-Palette

Beschläge: Drückergarnitur Edelstahl, Einsteckschloss,  Profilzylinder-Vorbereitung

Dichtung:
umlaufende Anschlagdichtung
Menge: 3 Stck

**2.4.30 Türelement, Büro, Schiebe**
Liefern und montieren einer einflügeligen Holz-Schiebetüranlage für Büro- und Aufenthaltsräume ohne brandschutztechnische Anforderungen als funktionsfertige Komplettanlage. Die Leistung umfasst das Aufmaß vor Fertigungsbeginn, die Lieferung und Montage der Schiebetür einschließlich Türblatt, Laufschiene, Laufwagen, Führungselementen, Wand- oder Deckenbefestigungen, Anschlagstoppern, Beschlägen sowie sämtlichen für die Funktion erforderlichen Bauteilen.

Weiterhin umfasst die Leistung die Lieferung und Montage einer Griffmuschel bzw. Griffgarnitur, einer Einlassmuschel oder Griffschale sowie einer Einzugsdämpfung (Soft-Close). Alle Systemkomponenten sind aufeinander abgestimmt und entsprechend den Herstellervorgaben fachgerecht zu montieren. Die Schiebetüranlage ist funktionsfertig einzubauen, einzustellen und einschließlich aller Montage- und Revisionsunterlagen an den Auftraggeber zu übergeben.

Einbauort: Büro DG

Ausführung: einflügelige Schiebetüranlage, vor der Wand laufend

Baurichtmaß (B × H): 1.000 × 2.000 mm

Türblatt: Holz-Türblatt, Röhrenspan oder Vollspan, je nach Nutzungsanforderung

Zarge / System: Schiebetürbeschlagsystem mit sichtbarer oder verdeckter Laufschiene

Oberfläche: weiß lackiert oder weiß beschichtet aus Standard Farb-Palette

Beschläge: Schiebetürbeschlag in Aluminium oder Edelstahl, inkl. Laufwagen, Führung und Stopper

Griff: Griffmuschel / Einlassgriff, Edelstahl

Dämpfung: Soft-Close-System (falls vorgesehen)
Menge: 1 Stck

**2.4.40 Türelement, WC, DIN L**
Liefern und montieren einer einflügeligen Holz-Türelementanlage für WC- und Sanitärbereiche als funktionsfertige Komplettanlage. Die Leistung umfasst das Aufmaß vor Fertigungsbeginn, die Lieferung und Montage der Türanlage einschließlich Türblatt, Holzumfassungszarge, Beschlägen, Dichtungen, Befestigungsmitteln sowie sämtlichen für die Funktion im Sanitärbereich erforderlichen Bauteilen. Die Zarge ist entsprechend den Herstellervorgaben fachgerecht im vorhandenen Wandaufbau zu befestigen und auszuschäumen bzw. auszumörteln.

Weiterhin umfasst die Leistung die Lieferung und Montage eines WC-Schlosses mit Frei-/Besetztanzeige, einer Drückergarnitur aus Edelstahl sowie aller erforderlichen Anschlagdichtungen. Die Türanlage ist funktionsfertig einzubauen, einzuregulieren und einschließlich aller Montage- und Revisionsunterlagen an den Auftraggeber zu übergeben.

Einbauort: WC-Damen DG

Ausführung: einflügelig

Baurichtmaß (B × H): 750 × 2.000 mm

Anschlag: DIN links

Türblatt: Holz-Türblatt, röhrenspan oder vollspan je nach Nutzungsanforderung

Zarge: Holzumfassungszarge passend zum Wandaufbau

Oberfläche Türblatt und Zarge: weiß lackiert oder weiß beschichtet aus Standard Farb-Palette, feucht raumgeeignet

Beschläge: Drückergarnitur Edelstahl, WC-Bad-Garnitur mit Frei-/Besetztanzeige

Schloss: WC-Schloss (Badtürschloss)

Dichtung: umlaufende Anschlagdichtung
Menge: 1 Stck

**2.4.50 Türelement, WC, DIN R**
Liefern und montieren einer einflügeligen Holz-Türelementanlage für WC- und Sanitärbereiche als funktionsfertige Komplettanlage. Die Leistung umfasst das Aufmaß vor Fertigungsbeginn, die Lieferung und Montage der Türanlage einschließlich Türblatt, Holzumfassungszarge, Beschlägen, Dichtungen, Befestigungsmitteln sowie sämtlichen für die Funktion im Sanitärbereich erforderlichen Bauteilen. Die Zarge ist entsprechend den Herstellervorgaben fachgerecht im vorhandenen Wandaufbau zu befestigen und auszuschäumen bzw. auszumörteln.

Weiterhin umfasst die Leistung die Lieferung und Montage eines WC-Schlosses mit Frei-/Besetztanzeige, einer Drückergarnitur aus Edelstahl sowie aller erforderlichen Anschlagdichtungen. Die Türanlage ist funktionsfertig einzubauen, einzuregulieren und einschließlich aller Montage- und Revisionsunterlagen an den Auftraggeber zu übergeben.

Einbauort: WC-Herren DG

Ausführung: einflügelig

Baurichtmaß (B × H): 750 × 2.000 mm

Anschlag: DIN rechts

Türblatt: Holz-Türblatt, röhrenspan oder vollspan je nach Nutzungsanforderung

Zarge: Holzumfassungszarge passend zum Wandaufbau

Oberfläche Türblatt und Zarge: weiß lackiert oder weiß beschichtet aus Standard Farb-Palette, feucht raumgeeignet

Beschläge: Drückergarnitur Edelstahl, WC-Bad-Garnitur mit Frei-/Besetztanzeige

Schloss: WC-Schloss (Badtürschloss)

Dichtung: umlaufende Anschlagdichtung
Menge: 1 Stck

#### Abschnitt 2.5 Mehrteilige Türelemente

**2.5.10 Türelement, Küche, 3-teilig, DIN R**
Liefern und montieren einer dreiteiligen Holz-/Glas-Türanlage für Küche als funktionsfertige Komplettanlage. Die Leistung umfasst das Aufmaß vor Fertigungsbeginn, die Lieferung und Montage der gesamten Türanlage einschließlich Türblatt, feststehenden Seitenteilen, Holzzargen- und Rahmenelementen, Verglasung, Beschlägen, Dichtungen, Befestigungsmitteln sowie sämtlichen für die Funktion erforderlichen Bauteilen. Die Türanlage ist entsprechend den Herstellervorgaben fachgerecht im vorhandenen Wandaufbau zu befestigen und dauerhaft standsicher einzubauen.

Weiterhin umfasst die Leistung die Lieferung und Montage eines Einsteckschlosses, einer Drückergarnitur aus Edelstahl, der erforderlichen Bänder, Dichtungen sowie aller Zubehörteile für einen dauerhaft funktionalen und schalldichten Betrieb. Die Verglasung ist entsprechend den geltenden Normen und den statischen Anforderungen auszuführen. Sämtliche Glasleisten, Dichtprofile und Befestigungselemente sind Bestandteil der Leistung.

Die Türanlage ist funktionsfertig einzubauen, einzuregulieren und einschließlich aller erforderlichen Montage- und Revisionsunterlagen an den Auftraggeber zu übergeben.

Einbauort: Küche im DG

Ausführung: dreiteilige Türanlage, bestehend aus:

1-flügeliges Türelement, DIN rechts, mit Glasfüllung
2 feststehende Seitenteile mit Glasfüllung

Baurichtmaß (B × H): ca. 3.700 × 2.260 mm

Anschlag: DIN rechts

Türblatt: Holzrahmenkonstruktion mit vollflächiger Glasfüllung

Seitenteile: Holzrahmenkonstruktion, feststehend, mit vollflächiger Glasfüllung

Zarge/Rahmen: Holzzarge bzw. Holzrahmenkonstruktion passend zum Wandaufbau

Oberfläche Rahmen und Türblatt: weiß lackiert bzw. weiß beschichtet aus Standard Farb-Palette

Verglasung: Sicherheitsglas gemäß den bauaufsichtlichen und normativen Anforderungen, klar, einschließlich sämtlicher Glasdichtungen und Halteleisten

Beschläge: Drückergarnitur Edelstahl, Einsteckschloss, Profilzylinder-Vorbereitung, Objektbänder für erhöhtes Türgewicht

Dichtung: umlaufende Anschlagdichtung am Türflügel, dauerelastische Dichtprofile im Bereich der Festverglasungen

Besonderheiten: Komplettanlage einschließlich aller Anschluss-, Befestigungs- und Abdichtungsarbeiten sowie aller erforderlichen Nebenleistungen für eine betriebsfertige und mängelfreie Ausführung.
Menge: 1 Stck

#### Abschnitt 2.6 Oberlichtelemente

**2.6.10 Fertigfenster, innen**
Fertigfenster, innen, Maulweite bis 125 mm
Monoblockelement zum flächenbündigen Einbau in eine
Metallständerwand oder Mauerwerk, ohne sichtbare
Befestigungen.
Werksseitig festverglast, innen gereinigt.

Abdeckrahmen: 3,5 x 35 mm
Maulweite: 125 mm
Wandöffnungsmaß: 2000 x 750 mm
Rahmenfarbe: Weiß, aus Standard-Farbpalette
Verglasung: 2x 6 mm Einscheibensicherheitsglas

Einbauen, einschl. Befestigung nach Herstellerangaben.
Menge: 3 Stck

#### Abschnitt 2.7 Innenfensterbänke

**2.7.10 Fensterbank, innen**
Fensterbank, innen, auf Ausgleichhölzern aus Sperrholz oder Hartfaserplatten. Anschluss an aufgehende Bauteile mit weißer Silikonfuge.

Material: HPL
Plattendicke: 20 mm
Kanten: gerundet
Einzellänge: ca. 900 mm
Tiefe: ca. 200 mm
Einbauort: Neue Gaubenfenster im Dachgeschoss
Menge: 11 Stck

#### Abschnitt 2.8 Stundenlohnarbeiten

**2.8.10 Stundensatz, Facharbeiter/-in**
Stundenlohnarbeiten für Vorarbeiter/-in, Facharbeiter/-in und Gleichgestellte. Der Verrechnungssatz für die jeweilige Arbeitskraft umfasst sämtliche Aufwendungen wie Lohn- und Gehaltskosten, Lohn- und Gehaltsnebenkosten, Zuschläge, lohngebundene und lohnabhängige Kosten, sonstige Sozialkosten, Gemeinkosten, Wagnis und Gewinn. Leistung nach besonderer Anordnung der Bauüberwachung. Anmeldung und Nachweis gem. VOB/B.
Menge: 10 Std

**2.8.20 Stundensatz, Helfer/-in**
Stundenlohnarbeiten für Werker/-in, Helfer/-in und Gleichgestellte. Der Verrechnungssatz für die jeweilige Arbeitskraft umfasst sämtliche Aufwendungen wie Lohn- und Gehaltskosten, Lohn- und Gehaltsnebenkosten, Zuschläge, lohngebundene und lohnabhängige Kosten, sonstige Sozialkosten, Gemeinkosten, Wagnis und Gewinn. Leistung nach besonderer Anordnung der Bauüberwachung. Anmeldung und Nachweis gem. VOB/B.
Menge: 10 Std
